# Landesgartenschau Rottweil 2028
Angebotsaufforderung (GAEB DA XML 3.1, DA83)
Projekt: 241055_AUF
Währung: EUR
Nebenangebote zugelassen: ja
Erstellt mit: GXML Toolbox V3.3 R20210630, iTWO_64 V11.0.425, 23.10.2026

## Los-2 Stahlbau, Massivbau
Datum: 23.10.2026

### Bereich 1 BAUSTELLENEINRICHTUNG, VERKEHRSSICHERUNG, TECHN. BEARBEITUNG

#### Abschnitt 1.1 Baustelleneinrichtung

*Hinweis: Ausbezahlung entspr Leistungsstand*
Hinweis zur nachfolgenden Position:
Die Pauschalen werden anteilig dem Leistungsstand ausbezahlt.
Es ist zu berücksichtigen, dass die Baustelle vorwiegend von oben, d.h. vom Niveau der Hochbrücke aus, angedient werden muss. Die Kosten für Mobilkrane und Hebezeuge zum Einrichten und Räumen der Baustelleneinrichtung sind hier einzurechnen.
Einschließlich Koordinierung des Baustellenverkehrs mit Dritten.
Die regelmäßige Reinigung (mindestens 1x wöchentlich) der zur Verfügung gestellten Baustraßen und der an das Baufeld angrenzenden befestigten Straßen und Flächen ist hier einzukalkulieren.

**1.1.10 Baustelle einrichten Sämtl.LV-Abschn.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.Zufahrt zur Baustelle bzw. zu den in den Unterlagen des AG angegebenen BE-Flächen sind vorhanden bzw. werden vom AG zur Verfügung gestellt. Teilflächen stehen nur zeitlich begrenzt zur Verfügung.
Siehe Ausführungsplan "Grundriss Baustellenlogistik".
Innerhalb der Baustelle bzw. der angegebenen BE-Flächen notwendige Befestigungen und Wege sowie darüber hinausgehende Lager- und Arbeitsplätze sind Sache des AN. Diese sind nach Wahl des AN herzustellen und nach Beendigung der Baumaßnahme zu entfernen. Ursprünglichen Zustand wieder herstellen.
Menge: 1,000 Psch

**1.1.20 Baustelle räumen Sämtl. LV-Abschn.**
*** Pauschalposition
Baustelle von allen Geräten, Anlagen, Einrichtungen und
dgl. räumen. Benutzte Flächen und Wege entsprechend dem
ursprünglichen Zustand herrichten. Soweit nicht für
bestimmte Leistungen für das Räumen der Baustelle gesonderte Positionen im Leistungsverzeichnis enthalten
sind, gilt die Pauschale
für alle Leistungen sämtlicher Abschnitte des Leistungsverzeichnisses.
Menge: 1,000 Psch

**1.1.30 Bauzaun aufstellen und entfernen Zaunhöhe 2,0 m*Stahlgitter-FT**
Bauzaun nach Unterlagen des AG einschl. der erforderlichen Tore und Pfosten standsicher aufstellen, während
der Bauzeit vorhalten und unterhalten sowie nach Beendigung der Bauzeit entfernen. 70 v.H. des Preises werden nach Aufstellen, der Rest nach Entfernen des Bauzaunes vergütet.
Zaunhöhe = 2,00 m.
Zaun aus Stahlgitter-Fertigteilen.
Menge: 150,000 m

**1.1.40 Bauzaun umsetzen Zaunhöhe 2,0 m*StahlgitterFT**
Bauzaun innerhalb der Baustelle umsetzen. Nicht wiederverwertbare Teile ersetzen.
Zaunhöhe = 2,00 m.
Zaun aus Stahlgitter-Fertigteilen.
Menge: 50,000 m

#### Abschnitt 1.2 Technische Bearbeitung, Dokumentation

**1.2.10 Standsicherheitsnachweis aufstellen Baubehelfe**
*** Pauschalposition
Standsicherheitsnachweis aufstellen.
Standsicherheitsnachweis für sämtliche Baubehelfe.
Statische Nachweise, u.a. für
- Montagebehelfe,
- Schutz- und Arbeitsgerüste,
- Korrosionsschutzgerüste
- Mobilkraneinsätze, Hebezeuge.
Die Unterlagen sind in 1-facher Papierform, sowie als dwg und pdf zur Verfügung zu stellen.
Übergabe der Unterlagen in geprüfter Form, Prüfkosten trägt der AG.
Menge: 1,000 Psch

**1.2.20 Ausführungszeichnungen herstellen Baubehelfe**
*** Pauschalposition
Ausführungszeichnungen herstellen.
Ausführungszeichnungen für sämtliche Baubehelfe.
Ausführungszeichnungen, u.a. für
- Baustelleneinrichtungsplan,
- Montagebehelfe,
- Schutz- und Arbeitsgerüste,
- Korrosionsschutzgerüste
Die Unterlagen sind in 3-facher Papierform, sowie als dwg und pdf zur Verfügung zu stellen.
Übergabe der Unterlagen in geprüfter Form, Prüfkosten trägt der AG.
Menge: 1,000 Psch

**1.2.30 Werkstattplanung**
*** Pauschalposition
Werkstattplanung für Stahlbau Aufzug und Steg, Schleppblech und Umbau des bestehenden Füllstabgeländers.

Werkstattplanung Stahlbau auf Grundlage der vom AG übergebenen Ausführungsplanung herstellen.
Einschl. Festlegen der Zusammenbau- und Schweißabfolge.
Für alle Stahlbauarbeiten am Schachtgerüstes des Aufzuges inkl. der Fassadenunterkonstruktion und dem Steg mit Geländern und Seilnetz.‑

Werkstattplanung für alle Arbeiten im Zusammenhang mit dem Schleppblech des Steges und dem Kantenschutz Seite Grafengasse.

Werkstattplanung für alle Stahl- und Metallbauarbeiten im Zusammenhang mit Umbau des bestehenden Füllstab- geländers an der Grafengasse.

Werkstattplanung unter Berücksichtigung der örtlichen Aufmaßes des Bestandes.

Einschließlich Arbeits- und Einbauanweisungen, Stücklisten, Planung der Schweißvorgänge, Schweißnahtprüfplan, Korrosionsschutzmaßnahmen.
Die Unterlagen sind in 3-facher Papierform, sowie als dwg und pdf zur Verfügung zu stellen.
Übergabe der Unterlagen in geprüfter Form, Prüfkosten trägt der AG.
Menge: 1,000 Psch

**1.2.40 Bauzeitenplan**
*** Pauschalposition
Gesamt-Bauzeitenplan mit der vorgesehenen zeitlichen Abfolge
aller durchzuführenden Leistungen inkl. Planungszeitraum detailliert aufstellen und liefern.
Bauzeitenplan während der gesamten Bauzeit jeweils zum Anfang des Monats aktualisieren und liefern.
Bauzeitenplan einschließlich Prüffertigungen liefern.
Mit Vorlage des ersten Bauzeitenplanes werden 50 % der
Pauschale vergütet. Die weitere Vergütung erfolgt
anteilig dem Baufortschritt.
Menge: 1,000 Psch

**1.2.50 Lichtbilder herst. und liefern**
Lichtbilder über den wesentlichen Bauablauf des Bauwerks in digitalisierter Form (Auflösung mindestens
1024 mal 768 Pixel, 24 Farben) mit Digitalkamera herstellen und auf mit dem AG abgestimmten Datenträger (CD
oder DVD) liefern. Das Komprimierungsverhältnis bzw.
die Bildqualität ist so zu wählen, dass durch die Komprimierung keine für den Sachverhalt wesentlichen Bildinformationen verloren gehen.
Als JPG-Datei (Dateigröße ca. 200 kB) herstellen.
Einschließlich der Zusammenstellung als Dokumentations- unterlage.
Menge: 100,000 St

**1.2.60 Vorankündigung erstellen**
*** Pauschalposition
Vorankündigung gemäß Baustellenverordnung erstellen und
spätestens zwei Wochen vor Einrichten der Baustelle der
zuständigen Behörde übermitteln. Vorankündigung sichtbar und witterungsgeschützt auf der Baustelle aushängen. Bei erheblichen Änderungen während der Bauzeit
anpassen.
Menge: 1,000 Psch

**1.2.70 Bestandsunterlagen, Dokumentation**
*** Pauschalposition
Dokumentationsunterlagen erstellen und zusammenstellen.
Die Dokumentationspläne sind als 3D-Pläne  und im 3dm-Format zur Verfügung zu stellen. Ebenfalls sind 2D-Pläne zu erstellen, welche in 1-facher Papierform, sowie als dwg und pdf zur Verfügung zu stellen sind.

Mit Abschluss der Maßnahme, vor der Schlussabnahme (mind. 10 Werktage), sind folgende Punkte in Form einer Abschluss- dokumentation dem Auftraggeber 1-fach im Papierformat und digital zu übergeben.
Die Abschlussdokumentation entbindet den Auftragnehmer nicht von seiner Pflicht, die für eine ordnungsgemäße Baudurch- führung geforderten Unterlagen gemäß Leistungsverzeichnis (Nachweise, Zertifikate, Lieferscheine o.ä.) entsprechend dem Bauverlauf der örtlichen BL vorzulegen.

Zu erstellende / übergebende Unterlagen, u.a.:
-  Liste der ausführenden Unternehmen/ Name, Anschrift,  Telefonnummern, inkl. die der Nachunternehmer,
-  Fachunternehmererklärung,
-  Datenblätter / Nachweise / Lieferscheine der eingebauten Materialien / bauaufsichtl. Zulassungen / Prüf- / Produkt- zertifikate,
-  Übereinstimmungserklärung des Auftragnehmers für die eingebauten Materialien,
-  Reinigungs- / Pflegehinweise / Bedienungsanleitungen,
-  Bautagesberichte,
-  Fertigstellungsanzeige,
-  Abnahmeprotokolle, Sichtkontrollen.
Menge: 1,000 Psch

#### Abschnitt 1.3 Vermessung

**1.3.10 Vermessungsarbeiten durchf,**
*** Pauschalposition
Alle erforderlichen Vermessungsleistungen vor, während
und nach der Baumaßnahme zur Bestandsaufnahme,
Beweissicherung, Absteckung und Ausführung aller
Leistungen dieser Ausschreibung.
Vermessungsleistungen für die Bauteile und die
Baubehelfe.
Einschließlich Durchführung aller Vermessungsleistungen zur Überwachung der Stahlbaumontage sowie für den Umbau des Bestandsgeländers und dem Fugenanschluss an der Grafengasse.

Einschließlich Bestandsaufnahme der Rohrbauarbeiten aus dem 1. Bauabschnitt als Grundlage für die eigenen Leistungen.

Vom AG wird das Festpunktfeld zur Verfügung gestellt.
Das Festpunktfeld ist zu verdichten.
Das Ausweisen aller erforderlichen Vermessungspunkte
sowie sämtliche Vermessungsarbeiten zur Herstellung des
vollständigen Bauwerks einschließlich der zugehörigen
Baubehelfe hat der AN zu veranlassen und durch einen
ausgewiesenen Sachverständigen ausführen zu lassen.
Die Kosten für die Nullmessung und Übertragung der
Angaben in die Bestandsunterlagen sind in die Position
mit einzurechnen.
Menge: 1,000 Psch

#### Abschnitt 1.4 Verrechnungssätze für Stundenlohn

**1.4.10 Verrechnungssatz für Arbeitskraft**
Stundenlohnarbeiten durch Arbeitskräfte auf Anordnung
des AG ausführen.
Der Verrechnungssätze gilt für die reine Arbeitszeit und beinhaltet
alle Nebenkosten, insbesondere auch Lohnnebenkosten, Sozialkosten, Wagnis und Gewinn
Mehrarbeitszuschläge, Auslösung, Schmutz- und andere Erschwerniszulagen, Vermögensbildung, Aufsicht und dispositive Tätigkeiten.
Zuschläge für Nacht-, Sonntags- und Feiertagsarbeit werden gesondert vergütet.
Menge: 50,000 h

### Bereich 2 BAUBEHELFE, GERÜSTE

#### Abschnitt 2.1 Arbeits-, Schutzgerüste

*Hinweis: Einschl. Korrosionsschutzgerüst.*
Hinweis zur nachfolgenden Position:
Einschließlich Korrosionsschutzgerüst.

**2.1.10 Arbeitsgerüst herstellen**
*** Pauschalposition
Arbeitsgerüste, einschließlich ggf. erforderlicher
Gründung sowie ggf. erforderlicher Treppentürme und
weiterer Leitergänge, nach statischen, konstruktiven
und sicherheitstechnischen Erfordernissen herstellen
und beseitigen, für den Zeitraum der eigenen Leistung
vorhalten und unterhalten.
Einsatzort Schachtgerüst Aufzug und Steg
Tragsystem = Standgerüst, unterschiedliche Gründungsniveaus berücksichtigen.
Die Dachfläche des Technikraumes muss durch eine Trägerkonstruktion überbrückt und damit eine Standfläche für das aufgehende Arbeitsgerüst werden.
Öffnungen nach Unterlagen des AG freihalten.
Gerüst zum Schutzgerüst / Korrosionsschutzgerüst erweitert.
Einrichtungen zum Schutz der Umwelt nach Unterlagen des
AG einbauen, vorhalten, unterhalten, ggf. betreiben und
beseitigen.
Menge: 1,000 Psch

#### Abschnitt 2.2 Kran, Hebezeuge

**2.2.10 Mobilkrane, Hebezeuge Stahlmont.**
*** Pauschalposition
Mobilkrane und Hebezeuge für die Montage der Aufzugsanlage einsetzen.
Der Einsatz umfasst die An- und Abfahrten, das Aufstellen und Abbauen sowie das Umsetzen innerhalb der Baustelle. Die Kraneinsätze müssen von oben, von der Hochbrücktorstraße aus, erfolgen.
Bauteil = Schachtgerüst Aufzug und Steg.
Einsatz = Einheben der Stahlkonstruktion und Ausstattungen. Einschließlich Auf- und Abbau der zugehörigen Bau- und Montagebehelfe.
Da die Andienung der Baustelle, auch des Baufeldes unten im Tal, vorwiegend von oben stattfinden muss, sind auch die Hebezeuge und Kraneinsätze für alle weiteren Material- transporte hier einzurechnen.
Standort, Anzahl und Größe der Mobilkrane sowie weiterer Hebezeuge nach Wahl und Montageplanung des AN unter Berücksichtigung der Angaben des AG.
Einschließlich Lastverteilungsplatten für deren Einsatz.
Menge: 1,000 Psch

### Bereich 3 SCHACHTGERÜST AUFZUG

#### Abschnitt 3.1 Vorbereitende Arbeiten

**3.1.10 Sitzbank abbauen, entsorgen**
Sitzbank aus Stahl und Holz trennen und abbauen.
Das Fundament verbleibt.
Sämtliches Abbruchmaterial abfahren und entsorgen.
Menge: 1,000 St

**3.1.20 Mülleimer abbauen, entsorgen**
Mülleimer aus Metall trennen und abbauen.
Das Fundament verbleibt.
Sämtliches Abbruchmaterial abfahren und entsorgen.
Menge: 1,000 St

**3.1.30 Mastleuchte schützen**
Einbetonierte Mastleuchte schützen.
Dichte Hülle aus Holztafeln einschließlich standsicherer Unterkonstruktion nach Wahl des AN herstellen, vorhalten und nach Abschluss der Arbeiten wieder abbauen.
Höhe der Leuchte ca. 5,50 m.
Menge: 1,000 St

#### Abschnitt 3.2 Stahlbau Schachtgerüst

*Hinweis: Hebezeug gesondert.*
Hinweis zum Stahlbau:
Das Hebezeug wird gesondert vergütet.

**3.2.10 Stahlkonstruktion herst. u. mont. Geschweißt***
Stahlkonstruktion entsprechend statischen und konstruktiven Erfordernissen nach Unterlagen des AG
einschl. aller Verbindungsmittel herstellen und montieren. Vorbereiten der Stahloberfläche sowie Aufbringen der Beschichtungen werden gesondert vergütet.
Bauteil = Schachtgerüst.
Schachtgerüst bestehend aus:
4 x Stahlstützen QRO 300x16, Länge ca. 24,8m
2 x Riegel (OK = 7,5m) QRO300x10, Länge ca. 2,5m
2 x Riegel (OK = 7,5 m) QRO 300x10, Länge ca. 3,1m
2 x Riegel (OK = 13,8 m) QRO300x10, Länge ca. 2,5m
2 x Riegel (OK = 13,8 m) QRO 300x10, Länge ca. 3,1m
2 x Riegel (OK = 19,9m) QRO 300x10, Länge ca. 3,1m
2 x Riegel (OK =19,9 m) QRO 300x10, Länge ca. 2,5m

2 x Riegel (OK = 24,8m) QRO 300x10, Länge ca. 3,1m
2 x Riegel (OK = 24,8m) QRO 300x10, Länge ca. 2,5m

2 x Diagonale QRO140x10, Länge ca. 6,6m (oben)
1 x Diagonale QRO140x10, Länge ca. 7,8m (unten)
2 x Diagonale QRO140x10, Länge ca. 8,1m (unten)´

2 x Anschluss für Stegkonstruktion

Die Konstruktion ist als geschweißte Konstruktion auszubilden. Sind für die Montage Schraubstöße durch den AN gewählt, so sind diese nach der Montage rückstandslos zu entfernen. Es soll eine klare Formensprache durch Hohlprofilkonstruktion erreicht werden. Geschraubte Verbindungen sind lediglich in nicht sichtbaren Bereichen möglich. So ist z.B. auf dem Dach über der Abdichtung eine geschraubte Ausführung möglich und vorgesehen.
Die Konstruktion ist so auszulegen (geometrisch) dass der Rohbau in seinen ausgeführten Maßen aufgenommen wird.
Die dafür notwendigen Vermessungsarbeiten werden gesondert vergütet. Ziel ist eine Vertikale Ausrichtung des Schacht- gerüstes.

Anschluss an Bauteile aus BA 1 - Rohbau:
Anschluss an Einbauteile durch Schweißen auf der Baustelle und Aufdübeln auf Bodenplatte der Unterfahrt.

Alle Kanten sind mit einem Radius von 2 mm zu brechen und auszurunden.
Sämtliche Erschwernisse durch den Zusammenbau in der Werkstatt, auf dem Vormontageplatz und vor Ort in Endlage, durch die Zusammenbaufolge und durch die architektonischen Anforderungen sind hier einzurechnen.
Stahlsorte S 355 J2 bzw. S 355 J2H.
Konstruktion geschweißt.
Verbindungsmittel sind einzurechnen.
Abgerechnet wird nach Masse durch Berechnen.
Beschichtungsflächenberechnung vorlegen.
Menge: 23,000 t

**3.2.20 Stahlkonstruktion herst. u. mont. Geschweißt*Abr.n.Berechnen**
Stahlkonstruktion entsprechend statischen und konstruktiven Erfordernissen nach Unterlagen des AG
einschl. aller Verbindungsmittel herstellen und montieren. Vorbereiten der Stahloberfläche sowie Aufbringen der Beschichtungen werden gesondert vergütet.
Bauteil = Konstruktion für Schienenbefestigung des Aufzugs.
Konstruktion bestehend aus:
4 x Riegel (bis OK = 7,5 m) QRO 300x10, Länge ca. 7,20 m
8 x Riegel (bis OK = 20.1 m) QRO200x10, Länge ca. 6,00 m
4 x Riegel (bis OK = 24.8 m) QRO 200x10, Länge ca. 4,50 m

Die Konstruktion ist als geschweißte Konstruktion auszubilden. Sind für die Montage Schraubstöße durch den AN gewählt, so sind diese nach der Montage rückstandslos zu entfernen. Geschraubte Verbindungen sind lediglich in nicht sichtbaren Bereichen möglich.

Alle Kanten sind mit einem Radius von 2 mm zu brechen und auszurunden.
Sämtliche Erschwernisse durch den Zusammenbau in der Werkstatt, auf dem Vormontageplatz und vor Ort in Endlage, durch die Zusammenbaufolge und durch die architektonischen Anforderungen sind hier einzurechnen.
Stahlsorte S 355 J2 bzw. S 355 J2H.
Konstruktion geschweißt.
Verbindungsmittel sind einzurechnen.
Abgerechnet wird nach Masse durch Berechnen.
Beschichtungsflächenberechnung vorlegen.
Menge: 5,000 t

**3.2.30 Stahl-Mehrzwecktür Aufzugsunterfahrt**
Stahl-Mehrzwecktür als Wartungsklappe, 4-seitig dicht, schachtbündig
Stahl-Mehrzwecktüreinheit als einflügelige Wartungstür/-klappe für den erhöhten Einbau (Einbauhöhe ca. 1,50 m über Bodenniveau) in der Wand der Aufzugsunterfahrt. Öffnungsrichtung: In den Aufzugsschacht aufschlagend.
- Abmessungen (Baurichtmaß): nach örtlichem Aufmaß (ca. 885 x 2010 mm).
- Türblatt (Schachtbündig):
Doppelwandig, 4-seitig gefälzt (Dickfalz), Blechdicke mind. 1,0 mm
Innentür-Isolierung: Vollflächig verklebte Mineralwoll-Einlage oder PU-Schaumkern zur Stabilisierung des Türblatts.
- Zargenform & Montage (4-seitig):
4-seitig umlaufende Blockzarge / Tunnelzarge (als geschlossener Rahmen ausgeführt), positioniert an der raumseitigen Vorderkante der Betonlaibung
Mit 4-seitig umlaufender, alterungsbeständiger EPDM-Dichtungsnut und passendem, geschlossenem Dichtungsprofil (Staub- und Feuchtigkeitsschutz aus dem Hanghohlraum).
Befestigung: Verdeckte Dübelmontage in der Betonlaibung. Zarge vollständig und hohlraumfrei hinterfüllt.
- Oberfläche / Farbe:
Türblatt und Zarge werkseitig verzinkt
Endbeschichtung: Pulverbeschichtung RAL-Farbton nach Angabe Architekt
- Beschläge & Aufzugsschutz (Kritischer Punkt):
Bänder: 2 Stk. Konstruktionsbänder nach DIN
Schloss: Einsteckschloss nach DIN 18251, Klasse 3
Garnitur: flächenbündige Ausführung, Betätigung erfolgt über eine komplett eingelassene Edelstahl-Muschel
Hohlraumseite (Rückseite): Ergonomischer Standard-Rundformdrücker aus Kunststoff oder Aluminium.
- Anschlussfuge:
Fachgerechte, umlaufende Versiegelung der Montagefuge zwischen Zarge und Sichtbetonwand mittels dauerelastischem Dichtstoff (farblich auf den Beton oder die Tür abgestimmt).

Der sichere Schließzustand der Stahl-Mehrzwecktür muss durch den Überwachungskontakt eines Kontrollschalters sicher- gestellt werden, der mechanisch derart angebaut ist, dass auch bei fehlerhaftem Lösen seiner Befestigung eine ggf. offene Türe erkannt wird. Er wird in den elektrischen Sicherheitskreis der Aufzugsanlage eingebunden und bei der Aufzugsmontage durch den dessen Montagebetrieb angeschlossen. Das Datenblatt und der Zertifizierungsnachweis sind dem Aufzugslieferant zur Verfügung zu stellen.
Weitere Anforderungen:
·  Nach EN 60947-5-1:2004, Anhang K
·  Schutzgrad min. IP4X
·  Nennisolationsspannung von 250 V
·  Gehäuse Schutzgrad min. IP4X
·  Gebrauchskategorie AC-15
Menge: 1,000 St

**3.2.40 Edelstahl-AußentürTechnikraum**
Edelstahl-Außentür, einflügelig, mit integriertem Design-Gitterrost
Hochwertige, einflügelige Edelstahl-Außentüreinheit, thermisch getrennt / isoliert, für den Einbau in eine Sichtbetonwand im Außenbereich.

- Abmessungen: Fixmaß nach exaktem örtlichem Aufmaß der bestehenden Sichtbetonöffnung (Rohbaumaß ca. 1000 x 2000 mm).
- Material / Oberflächen:
Türkonstruktion & Zarge: Edelstahl V4A (Werkstoff-Nr. 1.4571)
Oberflächenfinish: glasperlengestrahlt (alle sichtbaren Edelstahlflächen inkl. Gitterrost).
- Türblatt mit Design-Gitterrost:
Basis-Türblatt: Doppelwandig, vollflächig verklebt, Blechdicke mind. 1,5 mm. Türblattdicke ca. 6070 mm, thermisch getrennt mit PU- oder Mineralwollkern.
Gitterrost-Applikation: Werkseitig außenseitig starr auf das Türblatt aufgesetzter, umlaufend eingefasster Edelstahl-Pressgitterrost.
Maschenweite des Rosts: 31 x 31 mm.
Abmessungen der Stäbe: Tragstab Höhe 20 mm, Dicke 2 mm
Verdeckte Befestigung von der Rückseite/Innenseite des Türblatts
Dichtungen & Bodenabschluss: 3-seitig umlaufende, alterungs- und witterungsbeständige EPDM-Dichtungen im Zargenfalz. Unterkante Türblatt mit integrierter Edelstahl-Tropfkante (Wetterschenkel), Luftspalt maximal 45 mm.
- Zargenform (Sichtbeton-Spezifikation):
Blockzarge (Tunnelzarge) für die direkt ansichtige Laibungsmontage, flächenbündig mit der Sichtbeton-Vorderkante abschließend.
Die Zarge muss werkseitig vollständig hohlraumfrei vorhinterfüllt und rückseitig geschlossen ausgeführt sein. Ein nachträgliches Ausschäumen oder Ausmörteln auf der Baustelle, dass die Sichtbetonlaibung beeinträchtigen könnte, ist unzulässig.
Befestigung: Verdeckte Schraubmontage durch den Zargenfalz (unter der Dichtungsebene) in den Beton. Keine sichtbaren Befestigungspunkte auf den äußeren Sichtschenkeln der Zarge.
- Beschläge & Vandalismusschutz:
Bänder: Mind. 3 Stk. (bzw. nach statischem Erfordernis) dreidimensional verstellbare Edelstahl-Objektbänder V4A (Werkstoff-Nr. 1.4571)
Sicherheits-Wechselgarnitur:
- Außenseite: Starr montierter, flacher Edelstahl-Sicherheitsknopf (V4A) ohne Hebelwirkung, erschwertes Ansetzen von Vandalismuswerkzeugen.
- Innenseite: Ergonomischer Edelstahl-Objektdrücker (V4A).
- Rosetten: Extrem flache, manipulationssichere Sicherheits-Zylinderrosette mit integriertem Zieh- und Kernschutz.
Schloss: Einbruchhemmendes Einsteckschloss nach DIN 18251, Klasse 4
Sicherheit: Einbruchhemmung zertifiziert nach DIN EN 1627, RC3 (erhöhter Schutz im öffentlichen Raum).
Türschließer (Innenmontage): Obenliegender Zahntrieb-Türschließer nach DIN EN 1154 mit Gleitschiene, vollständig im Innenbereich des Technikraums montiert (Kopfmontage auf der Bandgegenseite). Inklusive integrierter, mechanischer Öffnungsbegrenzung als Windschutz.
- Anschlussfuge & Montage:
Einbau in die scharfkantige Sichtbetonöffnung mit einer umlaufenden, gleichmäßigen Montage-/Schattenfuge  68 mm
Äußere Abdichtung der Fuge mittels diffusionsoffenem, vorkomprimiertem Schaumstoffdichtband (BG1) und einer oberflächlichen, glatt abgezogenen Versiegelung mit einem elastischen Hybrid-Dichtstoff, farblich exakt auf den Sichtbeton abgestimmt (Farb-Zementgrau, Bemusterung durch den AG erforderlich).
Menge: 1,000 St

#### Abschnitt 3.3 Unterkonstruktion Fassade und Gitterroste

**3.3.10 Stahlkonstruktion herst. u. mont. Unterkonstr. Fassaden innen**
Stahlkonstruktion entsprechend statischen und konstruktiven Erfordernissen nach Unterlagen des AG
einschl. aller Verbindungsmittel herstellen und montieren. Vorbereiten der Stahloberfläche sowie Aufbringen der Beschichtungen werden gesondert vergütet.
Bauteil = Unterkonstruktion der Glasfassaden West, Süd und Ost (Fassadenfläche 290 m²) und Unterkonstruktion der Paneelfassade Nord (Fassadenfläche 50 m²) im Innenbereich.
Gesamtlänge ca. 210 m.

Konstruktion bestehend auskragenden Konsolen und umlaufenden Riegeln aus Stahlhohlprofilen.
Einschließlich zusätzlichen Pfosten und Riegel zur Aufnahme der Aufzugstüre und der Notausstiegstüre.
Die im Außenbereich liegenden und an die Unterkonstruktion der Gitterroste anschließenden Konsolen und umlaufenden Riegeln gehören zur Fassadenunterkonstruktion.

Einschließlich angeschweißten Stahlglasträgern (Glasauflager).

Die Konstruktion ist als geschweißte oder geschraubte Konstruktion auszubilden.

Für die Unterkonstruktion der Fassade gelten erhöhte Toleranzanforderungen für die Fertigung und Montage. Es ist sicherzustellen, dass die Träger der Unterkonstruktion parallel zueinander sind und für die später montierte Fassaden- aufsatzkonstruktion in einer Ebene liegt. Die Abstände ergeben sich aus der Planung. Benachbarte Träger dürfen lediglich
2 mm Abweichungen besitzen. Dies gilt für Träger übereinander und nebeneinander. Ebenso sind die Konsolen rechts und links so zu montieren, dass maximal 1mm Höhenunterschied resultiert.
Diese erhöhte Fertigungsanforderungen dienen dazu, dass die Fassadenkonstruktion später auf die Unterkonstruktion geschraubt wird. Daher muss die Unterkonstruktion innerhalb der Ebenen parallel sein und es darf zu keinen größeren Abweichungen kommen.

Die Konstruktion ist so auszulegen (geometrisch) dass der Rohbau in seinen ausgeführten Maßen aufgenommen wird. Die dafür notwendigen Vermessungsarbeiten werden gesondert vergütet Ziel ist eine Vertikale Ausrichtung des Schachtgerüstes. Ebenso ist die Unterkonstruktion der Fassade so auszugestalten, dass die Ebenen der Außenflächen der Betonkonstruktion mit der Außenkante der Fassadenflächen übereinstimmen. Es sit davon auszugehen, dass die Konstruktionsteile nach Aufmaß gefertigt werden müssen, dies ist in die Position mit einzukalkulieren.

Sämtliche Erschwernisse durch den Zusammenbau in der Werkstatt, auf dem Vormontageplatz und vor Ort in Endlage, durch die Zusammenbaufolge und durch die architektonischen Anforderungen sind hier einzurechnen.
Material im Innenbereich:
Stahlsorte S 355 J2H.
Abgerechnet wird nach Masse durch Berechnen.
Menge: 2,000 t

**3.3.20 Stahlkonstruktion herst. u. mont. Unterkonstr. Fassade außen Edelstahl**
Stahlkonstruktion entsprechend statischen und konstruktiven Erfordernissen nach Unterlagen des AG
einschl. aller Verbindungsmittel herstellen und montieren. Vorbereiten der Stahloberfläche sowie Aufbringen der Beschichtungen werden gesondert vergütet.
Bauteil = Unterkonstruktion der Fassade auf dem Schachtgerüst. Länge ca. 25 m.
Konstruktion bestehend auskragenden Konsolen und umlaufenden Riegeln aus Stahlhohlprofilen sowie Anschlusslaschen und Aluminiumprofilen.
Die im Außenbereich liegenden und an die Unterkonstruktion der Gitterroste anschließenden Konsolen und umlaufenden Riegeln gehören zur Fassadenunterkonstruktion.

Die Konstruktion ist als geschweißte oder geschraubte Konstruktion auszubilden.

Für die Unterkonstruktion der Fassade gelten erhöhte Toleranzanforderungen für die Fertigung und Montage. Es ist sicherzustellen, dass die Träger der Unterkonstruktion parallel zueinander sind und für die später montierte Fassaden- aufsatzkonstruktion in einer Ebene liegt. Die Abstände ergeben sich aus der Planung. Benachbarte Träger dürfen lediglich
2 mm Abweichungen besitzen. Dies gilt für Träger übereinander und nebeneinander. Ebenso sind die Konsolen rechts und links so zu montieren, dass maximal 1mm Höhenunterschied resultiert.
Diese erhöhte Fertigungsanforderungen dienen dazu, dass die Fassadenkonstruktion später auf die Unterkonstruktion geschraubt wird. Daher muss die Unterkonstruktion innerhalb der Ebenen parallel sein und es darf zu keinen größeren Abweichungen kommen.

Die Konstruktion ist so auszulegen (geometrisch) dass der Rohbau in seinen ausgeführten Maßen aufgenommen wird. Die dafür notwendigen Vermessungsarbeiten werden gesondert vergütet Ziel ist eine Vertikale Ausrichtung des Schachtgerüstes. Ebenso ist die Unterkonstruktion der Fassade so auszugestalten, dass die Ebenen der Außenflächen der Betonkonstruktion mit der Außenkante der Fassadenfläche übereinstimmen.

Sämtliche Erschwernisse durch den Zusammenbau in der Werkstatt, auf dem Vormontageplatz und vor Ort in Endlage, durch die Zusammenbaufolge und durch die architektonischen Anforderungen sind hier einzurechnen.
Material im Außenbereich:
Stahlsorte nichtrostender Stahl, Werkstoff-Nr. 1.4571.
Abgerechnet wird nach Masse durch Berechnen.
Menge: 0,250 t

**3.3.30 Stahlkonstruktion herst. u. mont. Unterkonstr. GiRo Dach, Edelstahl**
Stahlkonstruktion entsprechend statischen und konstruktiven Erfordernissen nach Unterlagen des AG
einschl. aller Verbindungsmittel herstellen und montieren.
Bauteil = Unterkonstruktion für Gitterrost auf Dach. Einschließlich den die Abdichtung durchdringenden Stempeln / vertikale Pfosten.
Konstruktion bestehend aus:
6 x Träger QHP100x5, Länge ca. 4,13 m
5 x Träger QHP100x5, Länge ca. 1,20 m
10 x Träger QHP100x5, Länge ca. 0,82 m
9 x Träger QHP100x5, Länge ca. 0,22 m
10 x Stützen QHP80x4, Länge ca. 0,57 m mit Kopfplatte
10 x Stempel QHP80x4, Länge ca. 0,39 m mit 2 Kopfplatten
Einschließlich einem Anschluss für den Blitzschutz.

Die Konstruktion ist als geschweißte Konstruktion auszubilden. Nur der Anschluss an das Schachtgerüst ist über die vertikalen, die Abdichtung durchdringenden Stempel verschraubt aus- zuführen.
Sind für die Montage Schraubstöße durch den AN gewählt, so sind diese nach der Montage rückstandslos zu entfernen. So ist z.B. auf dem Dach über der Abdichtung eine geschraubte Ausführung möglich und vorgesehen.

Sämtliche Erschwernisse durch den Zusammenbau in der Werkstatt, auf dem Vormontageplatz und vor Ort in Endlage, durch die Zusammenbaufolge und durch die architektonischen Anforderungen sind hier einzurechnen.
Stahlsorte nichtrostender Stahl, Werkstoff-Nr. 1.4571.
Abgerechnet wird nach Masse durch Berechnen.
Menge: 0,700 t

**3.3.40 Stahlkonstruktion herst. u. mont. Unterkonstr. GiRo imTechnikraum,**
Stahlkonstruktion entsprechend statischen und konstruktiven Erfordernissen nach Unterlagen des AG
einschl. aller Verbindungsmittel herstellen und montieren. Einschließlich Korrosionsschutz.
Bauteil = Unterkonstruktion für Gitterrost im Technikraum.
Konstruktion bestehend aus:
2 x Riegel (UK = 1,15 m)  IPE140,  Länge ca. 1,72 m
1 x L-Winkel in Wandmontage, (UK = 1,15 m)
  L 130x65x8,  Länge ca. 1,72 m
1 x L-Winkel in Wandmontage, (UK = 1,15 m)
  L 130x65x8,  Länge ca. 2,75 m

Die Konstruktion ist als geschraubte Konstruktion auszubilden.

Sämtliche Erschwernisse durch den Zusammenbau in der Werkstatt, auf dem Vormontageplatz und vor Ort in Endlage, durch die Zusammenbaufolge und durch die architektonischen Anforderungen sind hier einzurechnen.
Zum Eintritt in den Technikraum ist eine Stufe herzustellen. Die Herstellung und Montage dieser Stufe ist in diese Position mit einzurechnen.
Stahlsorte S 355 J2 bzw. S 355 J2H.

Stahlkonstruktion verzinken.
Verzinkung = Feuerverzinkung.

Verbindungsmittel sind einzurechnen.
Abgerechnet wird nach Masse durch Berechnen.
Menge: 0,100 t

#### Abschnitt 3.4 Korrosionsschutz

**3.4.10 Stahlkonstr. vorbereiten, Werk**
Stahlkonstruktion nach Unterlagen des AG für Korrosionsschutz vorbereiten.
Bauteil = Schachtgerüst mit Konstruktion für Schienen- befestigung des Aufzugs.
Vorbereitung für Erstbeschichtung.
Verfahren = trockenes Abstrahlen mit Mehrwegstrahlmittel.
Oberflächenvorbereitungsgrad Sa 2 1/2.
Vorbereitungsarbeiten im Werk durchführen.
Abgerechnet wird die vorbereitete Stahlfläche.
Menge: 280,000 m2

**3.4.20 Stahlkonstr. beschichten, Werk**
Stahlkonstruktion nach Unterlagen des AG grund- und zwischenbeschichten.
Vorbereiten der zu beschichtenden Oberfläche wird
gesondert vergütet.
Bauteil = Schachtgerüst mit Konstruktion für Schienen- befestigung des Aufzugs.
Beschichtung bestehend aus Grund- und Zwischenbeschichtung im Werk aufbringen.

Beschichtungen mit Airless-Spritzgerät auftragen.
Korrosionsschutz nach DIN EN ISO 12944-5,
Korrosivitätskategorie C3, Schutzdauer Lang (L)
Beschichtungsstoff Zn (R),
Sollschichtdicke = 2 x 80 mym.
Zusätzliche Beschichtung als Schutz an Kanten,
Schweißnähten und Verbindungsmitteln in Abstimmung auf
das Korrosionsschutzsystem mind. 25 mm beidseits der
Kante/Schweißnaht/Verbindungsmittel aufbringen.
Abgerechnet wird die vorbereitete Stahlfläche.
Menge: 280,000 m2

**3.4.30 Korrosionssch. für Baust.schweißst. Bild A 4.3.4**
*** Pauschalposition
Korrosionsschutz für alle Baustellenschweißstöße nach
Unterlagen des AG herstellen. Ausführung gemäß ZTV-ING
Teil 4, Abschnitt 3, Nr. 5.5.
Ausführung gemäß Bild A 4.3.4.
Menge: 1,000 Psch

**3.4.40 Stahloberfl. vorbereiten, Baustelle**
Stahloberfläche nach Unterlagen des AG für Korrosionsschutz vorbereiten.
Bauteil = Schachtgerüst mit Konstruktion für Schienen- befestigung des Aufzugs.
Vorbereitung vor Aufbringen der letzten Deckbeschichtung auf der Baustelle.
Ausführung im Bereich von Sichtflächen.
Verfahren = Zwischenreinigung mit Wasser und rotierender Düse, mit mindestens 150 bar Druck und mit mindestens 80°C warmen Wasser.
Vorbereitungsarbeiten auf der Baustelle durchführen.
Abgerechnet wird die vorbereitete Stahlfläche.
Menge: 280,000 m2

**3.4.50 Stahlkonstr. deckbesch., Baustelle**
Stahlkonstruktion nach Unterlagen des AG deckbeschichten.
Bauteil = Schachtgerüst mit Konstruktion für Schienen- befestigung des Aufzugs.
Deckbeschichtung auf der Baustelle aufbringen.
Korrosionsschutz nach DIN EN ISO 12944-5,
Korrosivitätskategorie C3, Schutzdauer Lang (L)
Beschichtungsstoff Zn (R), Sollschichtdicke = 80 mym.
Farbton Deckbeschichtung = RAL 9016 Verkehrsweiß.
Deckbeschichtung mit Airless-Spritzgerät auftragen.
Ecken, Kanten, Schrauben, schwer zugängliche Bereiche,
etc. vorstreichen.
Fugen und Spalten zur Vermeidung von Spaltkorrosion
und/oder Berührungskorrosion mit dauerelastischem,
überbeschichtbaren Abdichtungsstoff auf PUR-Basis abdichten. Abdichtungsstoff auf das Korrosionsschutzsystem abstimmen.
Abgerechnet wird die vorbereitete Stahlfläche.
Menge: 280,000 m2

**3.4.60 Stahlbauteil vorber. u. beschicht. Werk und Baustelle Unterkonstr. Fassaden**
*** Pauschalposition
Stahlbauteil nach Unterlagen des AG für Korrosionsschutz vorbereiten mit Korrosionsschutz versehen.
Bauteil = Unterkonstruktion der Glasfassaden West, Süd und Ost (Fassadenfläche 290 m²) und Unterkonstruktion der Paneelfassade Nord (Fassadenfläche 50 m²).

Vorbereitung für Erstbeschichtung.
Verfahren = trockenes Abstrahlen mit Mehrwegstrahlmittel.
Oberflächenvorbereitungsgrad Sa 2 1/2.
Vorbereitungsarbeiten im Werk durchführen.

Korrosionsschutz nach DIN EN ISO 12944-5,
Korrosivitätskategorie C3, Schutzdauer Lang (L)
1 x GB, Sollschichtdicke = 80 mym,
1 x ZB, Sollschichtdicke = 80 mym,
1 x DB, Sollschichtdicke = 80 mym,
Beschichtungsstoff Zn (R),
Farbton Deckbeschichtung = RAL 9016 Verkehrsweiß.
Zusätzliche Beschichtung als Schutz an Kanten,
Deckbeschichtung auf der Baustelle aufbringen, übrige
Beschichtungen im Werk aufbringen.
Erforderliche Zwischenreinigungen ausführen.
Menge: 1,000 Psch

#### Abschnitt 3.5 Dachkonstruktion, Abdichtung

**3.5.10 Dachunterkonstruktion Holz**
Dachunterkonstruktion aus Holz entsprechend statischen und konstruktiven Erfordernissen nach Unterlagen des AG
einschl. aller Verbindungsmittel herstellen und montieren.

Dachunterkonstruktion bestehend aus Holzpfetten 100/100 VH C24 und Furnierschichtplatten h = 22 mm.

Anschluss an das Schachtaufzugsgerüst und die Fassadenunterkonstruktion aus Stahl.

Befestigungs- und Verbindungsmittel aus nichtrostendem Stahl, Stahlsorte A4 oder A5 bzw. Werkstoff-Nr. 1.4401 oder 1.4571.
Menge: 14,000 m2

*Hinweis*
Hinweis zu nachfolgender Position:
Die Funktion der Dampfsperrschicht dient gleichzeitig als behelfsmäßige Abdichtung.
Zur Sicherung der Luftdichtigkeit der Dampfsperre sind die Nähte vollflächig aufzulegen.

**3.5.20 Zul. Dachunterkonstr. f. Randaufk.**
Zulage zu Dachunterkonstruktion aus Holz für Randaufkantung. Ausführung entsprechend statischen und konstruktiven Erfordernissen nach Unterlagen des AG einschl. aller Verbindungsmittel herstellen und montieren.

Randaufkantung Höhe ca. h = 360 mm bestehend aus Holzpfetten 100/100 VH C24 und Furnierschichtplatten
h = 22 mm.

Anschluss an die Dachkonstruktion und an die Fassaden herstellen.

Befestigungs- und Verbindungsmittel aus nichtrostendem Stahl, Stahlsorte A4 oder A5 bzw. Werkstoff-Nr. 1.4401 oder 1.4571.

Abgerechnet wird die außenliegende abgewickelte Länge.
Menge: 16,000 m

**3.5.30 Dampfsperre vollflächig verschw.**
Dampfsperre auf Dachfläche einschließlich Zulage für senkrechte Anschlussarbeiten bis 0,4 m Höhe im Bereich der Randaufkantungen und an sonstigen aufgehenden Bauteilen.
Dampfsperre vollflächig verschweißt als
Behelfsabdichtung.
Elastomerbitumen-Schweißbahn als Dampfsperrbahn
nach DIN EN 13970.
Leistungs- und Funktionsanforderungen:
- Dicke, ca. 4 mm
- oberseitig: feinbestreut, schwarz mit Nahtstreifen
- unterseitig: folienkaschiert
- offene Liegezeit bzw. UV-stabil: 6 Monate
- Trägereinlage: Kombinationsträger
PET/Alu/PET + Glasvlies
- Durchtrittsicher
- Maximale Zugkraft nach DIN 12311-1:

I: > 650 N/50 mm, q: > 500 N/50 mm,
- Dehnung nach DIN 12311-1: I + q: > 3 %
- Diffusionswiderstand (Sd-Wert) nach
DIN EN 1931: > 1500 m
- Kaltbiegeverhalten nach DIN EN 1109: < -30 °C
- Wärmestandfestigkeit nach DIN EN 1110: > + 110 °C
- Widerstand gegen stoßartige Belastung nach
DIN EN 12691: > 300 mm Verfahren B
- kurzfristige Behelfsabdichtung
Liefern und gem. Herstellervorgaben auf den
Untergrund fachgerecht vollflächig verschweißen. Längsnaht- und
Kopfstoßüberdeckung mind. 8 cm breit fachgerecht
verschweißen. Stöße versetzt anordnen. Im Bereich
von An- und Abschlüssen sowie Dachdurchdringungen ist
die Bahn luftdicht anzuschließen.

Gesamtdicke: mind. 4 mm

sd-Wert: > 1.500 m

Befestigungsuntergrund:
' Furnierschichtplatte '

Abgerechnet wird die Dachaufsichtsfläche.
Menge: 14,000 m2

**3.5.40 Wärmedämmung aus MF, A1**
Wärmedämmung auf
'Furnierschichtplatten.' einschließlich
Zulage für senkrechte Verlegung
im Bereich der Randaufkantung und an sonstigen aufgehenden Einbauteilen.

Aus mineralischem Faserdämmstoff DIN EN13162,
Dachdämmplatte, Anwendungsbereich DAA nach DIN 4108,
Baustoffklasse A1, nichtbrennbar,
nach DIN 4102-1 bzw. DIN EN 13501-1,

Dämmschicht 2-lagig,
Gesamtdicke
'140' mm, liefern und auf Dampfsperre,
fugenversetzt, dicht gestoßen und vollflächig verkleben.

Befestigung:
'Verkleben'

Druckspannung bei 10 Stauchung mind.
'60' kPa/m2
Abreißfestigkeit mind.
'7,5' kN/m2
Wärmeleitfähigkeitsgruppe
'037'

Dämmstoffdicke der Randaufkantung 60 mm.

Abgerechnet wird die Dachaufsichtsfläche.
Menge: 14,000 m2

**3.5.50 Randkeile aus Mineralfaser**
Randkeile aus Mineralfaserdämmstoff
wie in vorausgehender Position beschrieben,
Schenkellänge
'100 x 100' mm,
an Dachan- und -abschlüssen sowie an den aufgehenden Einbauteilen.
liefern und vollflächig verkleben.
Einschließlich von Eckausbildungen.
Menge: 16,000 m

*Hinweis: Anforderungsprofil für PYE-Bahnen*
Hinweis zu nachfolgender Position:
Mit erhöhten Anforderungen und Kenndaten nach
DIN EN 13707 mit CE-Zeichen.

Die  Materialwerte und -kenndaten sind dem AG vier Wochen vor Bauausführung durch Vorlage der Prüfzeugnisse nachzuweisen. Die Prüfzeugnisse müssen durch eine anerkannte Prüfanstalt - Erstprüfung - erstellt sein.

*Hinweis: Anforderungsprofil Brandschutz*
Hinweis zu nachfolgender Position:
-  Nachweis der Widerstandsfähigkeit gegen Flugfeuer und strahlende Wärme gem. DIN 4102-7 bzw. "Brandbeanspruchung von außen" gem. DIN V ENV 1187, Verfahren 1 für den angebotenen Dachaufbau nach deutscher Norm und Broof (t1) europäischer Norm
-  Das Brandverhalten ist  nach DIN 4102-1, Klasse B2 oder Klassifizierung nach DIN EN 13501-1, Klasse E nachzuweisen.

*Hinweis: Befestigung Abdichtungsbahn*
Hinweis zu nachfolgender Position:
Erstellung eines Befestigungsplan für Saum-, Feld- oder Linienbefestigung.
Die nebeneinander liegenden Bahnen werden etwa 8 - 10 cm überlappt und mit zugelassenem Befestigungselemente gleichmäßig in der Mitte dieser Überdeckung angeordnet.
Es werden sämtliche Aufbauschichten (wie Dampfsperre, Dämmplatten, Vliesschichten als Trenn-, Ausgleichs- oder Brandschutzlage, Dachbahnen) lose verlegt und in einem Arbeitsgang kraftschlüssig gegen Abtragen durch Windsog in der Tragkonstruktion verankert.

**3.5.60 Dachabdicht. 1. Lage mit PYE G**
Dachabdichtung mit Elastomerbitumen-Schweißbahn
gemäß  DIN EN 13707 und DIN EN 13969,
als erste Lage der Dachabdichtung auf der verklebten Wärmedämmung liefern und vollflächig aufschweißen.

Einschließlich Zulage für senkrechte Anschlussarbeiten der
1. Lage im Bereich der Attika, Einbauteile etc. bis 20 cm Höhe‑, einschließlich Eckausbildungen.

Ausführung als Elastomerbitumen-Schweißbahn
PYE G 200 S4.

Abgerechnet wird die Dachaufsichtsfläche.
Menge: 14,000 m2

**3.5.70 Dachabdicht. 2. Lage mit PYE KPT**
Dachabdichtung mit Bitumen-Schweißbahn
gemäß DIN EN 13707 und DIN EN 13969,
mit einer Polyestervlies-Trägereinlage (KPT),
beschiefert, hellgrau, als zweite Lage auf Elastomerbitumen-Schweißbahn, liefern und vollflächig aufschweißen
einschl. Reinigung der Dachfläche als Vorleistung zur 2. Lage.
Anfallende Verunreinigungen sind aufzunehmen und werden
Eigentum des AN.

Einschließlich Zulage für senkrechte Anschlussarbeiten der
2. Lage im Bereich der Attika, Einbauteile etc. bis 20 cm Höhe‑, einschließlich Eckausbildungen.

Ausführung als Elastomerbitumen-Schweißbahn
PYE KTP 200 S4.

Abgerechnet wird die Dachaufsichtsfläche.
Menge: 14,000 m2

**3.5.80 Attikaabdeckung aus Alu.blech**
Randabdeckung als Blech aus Aluminium DIN EN 485,
einschließlich Zulage zur Randabdeckung der vorbeschriebenen Positionen für die Ausbildung von Außen- und Inneneckenstücke.

Dicke mind.
'1'
mm,
Ausführung als umlaufende Blende,
Blendenhöhe ca.
'140'
mm,
Attikabreite ca.
'220'
mm,
Abwicklungslänge ca.
'420'
mm,
Bleche mehrfach gekantet,
Aufkantung nach innen geneigt,
untere Abschlüsse der Blende als Tropfkante ausgebildet,
Ausführung einteilig, begehbar,
in allen erforderlichen Längen,
einschl. Unterkonstruktion und evtl. erforderlicher Abdichtungsbahnen,
Befestigung verdeckt geschraubt
auf die Stahlkonstruktion oder auf Stahlbeton,
mit Wärmedämmung aus A1/A2-Material unterstopft,
liefern und einbauen.

Bandbeschichtung PVDF 25 mym oder
Stückbeschichtung gleichwertig PVDF (Purac oder gleichwertiger Art),
im RAL-Farbton nach Wahl des AG

Die Montage erfolgt nach dem Abschluss der Dachabdichtungsarbeiten und wird ggfl. nach Abschluss der Fassadenbekleidungsarbeiten ausgeführt. Hieraus resultierende Mehraufwendungen sind in den EP mit einzukalkulieren.
Menge: 16,000 m

#### Abschnitt 3.6 Ausstattung, Entwässerung, Sonstiges

**3.6.10 Gitterrostabdeckung einbauen GiRo 45/3 auf Dach Aufzugsturm Nichtrostend**
Gitterrostabdeckung nach Unterlagen des AG liefern und einbauen.
Gitterrost auf Dach Aufzugsschacht.
Ausführung = Schweißpressrost.
Gitterrost 45 / 3, Maschenweite 31 x 31 mm.
Befestigung mit Verriegelung an Auflagerkonstruktion
aus Profilstahl.
Baustoff = nichtrostender Stahl, Stahlsorte1.4571.
Menge: 14,000 m2

**3.6.20 Gitterrostabdeckung einbauen GiRo 45/3 auf DachTechnikraum Nichtrostend**
Gitterrostabdeckung nach Unterlagen des AG liefern und einbauen.
Gitterrost auf dem Dach des Technikraums.
Ausführung = Schweißpressrost.
Gitterrost 43 / 4, Maschenweite 31 x 31 mm.
Befestigung auf Stelzlagern. Geeignete Stelzlager nach
Plan 54 sind in diese Position einzukalkulieren.
Baustoff = nichtrostender Stahl, Stahlsorte 1.4571,
Oberfläche glasperlengstrahlt.
Menge: 5,000 m2

**3.6.30 Gitterrostabdeckung einbauen GiRo 45/3 in Technikraum *Verz./n.rostend**
Gitterrostabdeckung nach Unterlagen des AG liefern und einbauen.
Gitterrost im Technikraum.
Ausführung = Schweißpressrost.
Gitterrost 45 / 3, Maschenweite 31 x 31 mm.
Befestigung mit Verriegelung an Auflagerkonstruktion
aus Profilstahl.
Einzurechnen ist die Ausbildung von 3 Stück Öffnungen von je ca. 20 x 20 cm für die Durchführung von Elektroinstallationen.
Baustoff = nichtrostender Stahl, Stahlsorte1.4571.
Menge: 6,600 m2

**3.6.40 Leiter einbauen Senkrecht,nichtostender Stahl* Handgriff eins., Anschlagkonstr.**
Leiter entsprechend statischen und konstruktiven Erfordernissen nach Unterlagen des AG einbauen.
Abrechnung
nach Länge zwischen den Achsen der Endsprossen
bzw. Endstufen.
Einbauort = Notausstieg Aufzugsturm.
Senkrechte, ortsfeste Leiter
Mit einseitigem Handgriff DU 25 mm.
Auftritt mit U-profilen, Trittsicher.
Leiter mit oberer und unterer Anschlagkonstruktion befestigen.
Leiter und sämtliche Befestigungs- und Verbindungsmittel aus
nichtrostendem Stahl, Stahlsorte A4 oder A5 bzw. Werkstoff-Nr. 1.4401 oder 1.4571.
Menge: 2,300 m

**3.6.50 Dachablauf**
Flachdachablauf DN 50 als Kompletteinheit nach DIN EN 1123-2 bestehend aus:

1  Sieb
2  Entwässerungsring
3  Anschlußmanschette
4  Dichtelement
5  Etageneinsatz DN 70
5  Anschlußmanschette
6  Dichtelement DN 70
7  Klemmring
8  Wärmedämmung
9  Ablauftopf DN 50 mit Zentierring

Einschließlich Muffenschutzkappen.
Anzubietendes Fabrikat/Hersteller/Typ: 'LORO Balkonablauf DN50, Kompletteinheit zweiteilig mit Wärmedämmung, Zeichnungs-Nr. 15381050X.'
Menge: 2,000 St

**3.6.60 Notenwässerungseinheit**
Notenwässerungseinheit
für Balkonentwässerung DN 70
nach DIN EN 1123-2 bestehend aus:

1  Edelstahlsieb 143 x 143 mm, aus nichtrostendem
  Stahl 1.4301
2  Siebaufnahme 150 x 150 mm, PP
3  Dichtelement DN 100, SBR
4  Notablaufstuten, aus nichtrostendem Stahl
5  Dichtelement DN 70, SBR
Anzubietendes Fabrikat/Hersteller/Typ: 'LORO Notentwässerungseinheit für Balkonentwässerung DN70, Zeichnungs-Nr. 15600.070X.'
Menge: 1,000 St

**3.6.70 Freispiegelentwässerung Roh nichtrost. Stahl herst. Wanddicke 2 mm*beschichten**
Rohrleitung aus nichtrostendem Stahl, Werkstoff-Nr.
1.4571, längsgeschweißt, für die Freispiegelentwässerung
aus muffenlosen Rohren und Formstücken einschließlich Reinigungsöffnungen, Verankerungen, Aufhängungen, Aussteifungen, Unterstützungen und Anschlüssen entsprechend
statischen und konstruktiven Erfordernissen nach Unterlagen des AG herstellen. Abgerechnet wird nach Länge in
der Achse der Rohrleitung.
Einbauort Schachtegrüst Aufzug im Zwischenraum zwischen Stahlkonstruktion und Fassade.
Rohr DN/ID DN 50.
Wanddicke = 2 mm.
Oberfläche werksseitig pulverbeschichtet, Farbton RAL 9016 Verkehrsweiß.
Verankerung an Stahlkonstruktion.
Einschließlich dem Herstellen eines Anschlusses an die Erdleitung, Anschluss an PVC Rohr DN 100.
Menge: 25,000 m

**3.6.80 Notentwässerung Roh nichtrost. Stahl herst. Wanddicke 2 mm*beschichten**
Rohrleitung aus nichtrostendem Stahl, Werkstoff-Nr.
1.4571, längsgeschweißt, für die Notentwässerung
aus muffenlosen Rohren und Formstücken einschließlich Reinigungsöffnungen, Verankerungen, Aufhängungen, Aussteifungen, Unterstützungen und Anschlüssen entsprechend
statischen und konstruktiven Erfordernissen nach Unterlagen des AG herstellen. Abgerechnet wird nach Länge in
der Achse der Rohrleitung.
Einbauort Schachtegrüst Aufzug im Zwischenraum zwischen Stahlkonstruktion und Fassade.
Rohr DN/ID DN 50.
Wanddicke = 2 mm.
Oberfläche werksseitig pulverbeschichtet, Farbton RAL 9016 Verkehrsweiß.
Verankerung an Stahlkonstruktion
Menge: 22,000 m

**3.6.90 Zulage Notentwässerung**
Zulage zurNotentwässerung der Vorposition für das Herstellen eines Speiers am freien Rohraustritt.
Menge: 1,000 St

### Bereich 4 STEG

#### Abschnitt 4.1 Stahlbau Steg

*Hinweis: Hebezeug gesondert.*
Hinweis zum Stahlbau:
Das Hebezeug wird gesondert vergütet.

**4.1.10 Stahlkonstruktion herst. u. mont. Geschweißt*Abr.n.Berechnen Bescht.-flächber.**
Stahlkonstruktion entsprechend statischen und konstruktiven Erfordernissen nach Unterlagen des AG
einschl. aller Verbindungsmittel herstellen und montieren. Vorbereiten der Stahloberfläche sowie Aufbringen der Beschichtungen werden gesondert vergütet.
Bauteil = Steg einschließlich Stützen.

Trägerrost bestehend aus:
1 x Träger HEB300, Länge ca. 4,5m
1 x Träger HEB300, Länge ca. 5,9m
1 x Träger HEB300, Länge ca. 6,0m
1 x Träger HEB300, Länge ca. 2,6m
1 x Träger HEB300, Länge ca. 2,2m
2 x Träger HEB180, Länge ca. 1,0m
1 x Träger HEB180, Länge ca. 1,7m
1 x Träger HEB180, Länge ca. 2,1m
1 x Träger HEB180, Länge ca. 1,3m
1 x Träger HEB180, Länge ca. 5,6m
1 x Träger HEB180, Länge ca. 2,5m

2 x Stahlstützen QRO 300x10, Länge ca. 11,92 m.

Einschließlich Schalungsblechen am aufzugseitigen Abschluss der Betonplatte.
Einschließlich Taubenschutzblechen, alle 40 cm mit sichtbarer Verschraubung, jeweils an Laschen in den Stahlprofilen befestigt.
Einschließlich Anschlusslaschen t = 15 mm für die Aufnahme der Geländerpfosten.
Einschließlich Laschen t = 12 für Verbände und Taubenschutzbleche.
Einschließlich horizontaler Verbände aus Stahlwinkeln L 70x70x7, Anordnung in der Mittelebene der Träger. Anschluss an die Stahllaschen der Stahlkonstruktion geschraubt mit jeweils 2 M12.

Folgende Erschwernisse sind zu berücksichtigen und einzurechnen:
- Anschluss an Schachtegrüst,
- Berücksichtigung der Durchdringung Fassadenpaneel,
- Anschluss der Stützen auf Einbauteil auf dem Fundament,

Anschluss Konsole an Betonkappe Grafengasse auf Grundlage örtliches Aufmaß.
Alle Kanten sind mit einem Radius von 2 mm zu brechen und auszurunden.
Sämtliche Erschwernisse durch den Zusammenbau in der Werkstatt, auf dem Vormontageplatz und vor Ort in Endlage, durch die Zusammenbaufolge und durch die architektonischen Anforderungen sind hier einzurechnen.
Stahlsorte S 355 J2 bzw. S 355 J2H.
Konstruktion geschweißt, Einzelteile gemäß obiger Beschreibung geschraubt.
Verbindungsmittel sind einzurechnen.
Abgerechnet wird nach Masse durch Berechnen.
Beschichtungsflächenberechnung vorlegen.
Menge: 8,000 t

**4.1.20 Wandbefestigung Steg an Stützwand**
Wandbefestigung Steg an Stützwand Grafengasse.
Konstruktion nach Zecihnung des AG bestehend aus:
-  2 geschweißte Flachstahlkonstruktion zur Verschraubung der Festhalterung mit der Stahlkosntruktion des Steges. Einschließlich Verbindungsmitteln.
-  Verbindungsstück aus Flachstahl 100x50, Ausführung geschweißt.
-  Wandplatte aus Blech 490x180x25 mm, mit Verbindungsstück verschweißt. Einschließlich Befestigung am Gesims der Stützwand mit 4 St Verbundanker M 16. Einschließlich Mörtelausgleich.

Herstellung und Ausführung auf Grundlage eines eigenen örtlichen Aufmaßes nach Montage des Steges. Der Mehraufwand durch das Aufmessen, eventuell mehrfache Anpassen der Konstruktion auf der Baustelle ode rim Werk ist hier einzurechnen.

Sämtliche Stahlbleche, Verbindungs- und Befestigungsmittel aus nichtrostendem Stahl, Stahlsorte A4 oder A5 bzw. Werkstoff-Nr. 1.4401 oder 1.4571.

Abgerechnet wird die Gesamtkonstruktion einschließlich der Verbindungen Seite Steg und Seite Stützwand als 1 Stück.
Menge: 1,000 St

**4.1.30 Stahlverbundmittel herst.u. anschw. Kopfbolzendübel*S235**
Stahlverbundmittel zwischen Stahl und Beton entsprechend statischen und konstruktiven Erfordernissen nach
Unterlagen des AG herstellen und anschweißen.
Verbundmittel = Kopfbolzendübel D = 16 mm, Länge = 75 mm.
Anordnung zweireihig auf Obergurt der Träger.
Stahlsorte = Baustahl S235.
Menge: 180,000 St

**4.1.40 Schraubstopfen Kontrollöffnung**
Herstellen von Kontrollöffnungen an den Tiefpunkten.
Einbauort = Stützen.
Die vorzusehenden Bohrungen sind mit Schraubstopfen gemäß RiZ ING Schraub 1 Blatt 2, Variante 3 zu versehen.
Menge: 2,000 St

**4.1.50 Dichtigkeitsprüfung**
*** Pauschalposition
Dichtigkeitsprüfung an den dichtgeschweißten Hohlräumen der Stahlkonstruktion durchführen und Protokoll dem AG übergeben.
Prüfung an Stützen.
Prüföffnung fachgerecht verschließen.
Die Dichtigkeitsprüfung ist für den Steg und die Stützen unter Berücksichtigung der einzelnen abgeschotteten Hohlräumen durchzuführen.
Prüfung auf der Baustelle.
Menge: 1,000 Psch

*Hinweis: Hinweis zu folgenden OZ*
Hinweis zu den nachfolgenden Positionen zu den Kontrollprüfungen:
Nachfolgend aufgeführte Prüfungen sind zusätzlich zu den
nach den Regelwerken im Rahmen der werkseigenen Produktionskontrolle vorzusehende Prüfungen.
Der Umfang der im Rahmen der werkseigenen Kontrolle vorzunehmenden Prüfungen bleibt davon unberührt.

**4.1.60 Zerstörungsfreie Prüf. durchführen MT*Verschweißen, Werk**
Zerstörungsfreie Prüfung durchführen. Schad- und fehlerhafte Bereiche auf Anordnung des AG prüfen. Vorgefundene Unregelmäßigkeiten und Fehlstellen kennzeichnen, bewerten und protokollieren. Die Protokolle sind
dem AG im Original zu übergeben.
Prüfart = Magnetpulverprüfung (MT).
Prüfen nach dem Verschweißen der Bauteile.
Kontrollprüfung auf Anordnung des AG im Werk.
Menge: 2,000 m

**4.1.70 Zerstörungsfreie Prüf. durchführen UT*Verschweißen, Werk**
Zerstörungsfreie Prüfung durchführen. Schad- und fehlerhafte Bereiche auf Anordnung des AG prüfen. Vorgefundene Unregelmäßigkeiten und Fehlstellen kennzeichnen, bewerten und protokollieren. Die Protokolle sind
dem AG im Original zu übergeben.
Prüfart = Ultraschallprüfung (UT).
Prüfen nach dem Verschweißen der Bauteile.
Kontrollprüfung auf Anordnung des AG im Werk.
Menge: 2,000 m

**4.1.80 Zerstörungsfreie Prüf. durchführen MT*Verschweißen, Baustelle**
Zerstörungsfreie Prüfung durchführen. Schad- und fehlerhafte Bereiche auf Anordnung des AG prüfen. Vorgefundene Unregelmäßigkeiten und Fehlstellen kennzeichnen, bewerten und protokollieren. Die Protokolle sind
dem AG im Original zu übergeben.
Prüfart = Magnetpulverprüfung (MT).
Prüfen nach dem Verschweißen der Bauteile.
Kontrollprüfung auf Anordnung des AG auf der Baustelle.
Menge: 2,000 m

**4.1.90 Zerstörungsfreie Prüf. durchführen UT*Verschweißen, Baustelle**
Zerstörungsfreie Prüfung durchführen. Schad- und fehlerhafte Bereiche auf Anordnung des AG prüfen. Vorgefundene Unregelmäßigkeiten und Fehlstellen kennzeichnen, bewerten und protokollieren. Die Protokolle sind
dem AG im Original zu übergeben.
Prüfart = Ultraschallprüfung (UT).
Prüfen nach dem Verschweißen der Bauteile.
Kontrollprüfung auf Anordnung des AG auf der Baustelle.
Menge: 2,000 m

#### Abschnitt 4.2 Geländer, Schleppblech

**4.2.10 Stahlgeländer liefern, einbauen**
Stahlgeländer nach Unterlagen des AG als architektonisch gestaltetes Sondergeländer bestehend aus Obergurt, unterschiedlich geneigten Geländerpfosten, Ausfachung mit Seilnetz und zusätzlichem Handlauf liefern und einbauen.

Stahlgeländer bestehend aus zwei seitlichen Geländern und einem Geländer zwischen Rampe und Treppe:
2 x seitliche Geländer,  Einzellängen 8,4 m + 7,2 m,
1 x Mittelgeländer,  Einzellänge 2,0 m.

Die Neigung, Längen und die Ausführung der Geländer- diagonalen und Geländerpfosten sind veränderlich.
Abrechnung nach Länge des Obergurtes zwischen den Achsen der vertikalen Abschlüsse.
Einschließlich der Ausführung des 1-schnittigen Anschlusses der Geländerpfosten an die Anschlussbleche des Überbaus. Die an den Trägerrost des Steges aufgeschweißten Anschluss- bleche werden über die Position der Stahlkonstruktion abge- rechnet.
Längsneigung veränderlich..
Höhe des Geländers = 130 cm, gemessen ab OK Stahlbetonplatte.
Ausbildung:
-  Obergurt als Flachstahl 60/30 mm.
  Material: Stahlsorte S 355 J2 + N.
  Oberfläche feuerverzinkt und beschichtet.
-  Geländerpfosten aus Flachstahl 65/30 mm.
  1-schnittiger Anschluss an Verankerung, Neigung veränderlich.
  Material: Stahlsorte S 355 J2 + N.
  Oberfläche feuerverzinkt + beschichtet.
-  Handlauf aus Rundrohr und geknickten Verbindungsstücken zum Anschluss an den Geländerpfosten (Handlaufhalter).
  Satinierschleifgerät eben zu beschleifen.
  Handlaufhalter aus Blech 35 x 10 mm mit Anschlussblech
  t = 15 mm an Handlauf.
  Material: nichtrostender Stahl, Werkstoff-Nr. 1.4571,
  sichtbare Oberfläche glasperlengestrahlt.
  Sämtliche Stösse des Handlaufs sind mit dem
-  Ausfachung als Seilnetz  φ1,5 mm, Maschenweite 40 mm,  Maschenausrichtung liegend, mit Edelstahl-Pressklemmen schweißnahtfrei gezogen (ebene Sichtfläche), innenseitig auf beiden Seiten gefast (Seilschonung).
  Einschließlich oberem und unterem Spannrohr 21,3 x 2 mm, je mit Befestigung an den Geländerpfosten.
  Befestigung mit Rundsthl d = 16 mm, angeschweißt an Pfosten.
  Material Spannrohr und Befestigungen: nichtrostender Stahl, Werkstoff-Nr. 1.4571,
  sichtbare Oberfläche glasperlengestrahlt.

Verankerung durch Flachstähle, die mit veränderlichen Neigungen auf der Oberseite HEB - Träger aufgeschweißt sind. Der Geländeranschluss erfolgt daran mit Schraubverbindungen. Diese Verankerungsbleche sind Bestandteil der Stegkon- struktion und werden dort abgerechnet.

Die Schraubverbindungen sind gegen Herausdrehen zu sichern.

Einschließlich sämtlicher Montage- und Baustellenstösse.

Korrosionsschutz: Geländer (Schwarzstahlteile) feuerverzinken, zu beschichtende Flächen sweep-strahlen. Zwei Zwischen- beschichtungen auf Epoxidharz-Grundlage nach Blatt 87, Sollschichtdicke je 80 mym. Deckbeschichtung auf Polyurethan-Grundlage nach Blatt 87, Sollschichtdicke 80 mym.
Farbton der letzten Deckbeschichtung = RAL 9016 Verkehrsweiß. Alle Schichten sind im Werk aufzubringen.
Ggf. geschweißte Baustellenstösse auf der Baustelle ergänzen / nacharbeiten. Oberfläche vorbereiten an Baustellenstößen, Grundbeschichtung aus 2 x 80 mym Zinkstaub nach Blatt 87.

Sämtliche notwendigen Nebenarbeiten für eine fachgerechte Ausführung der Baustellenstösse im Zusammenhang mit dem Korrosionsschutz sind hier einzurechnen.
Menge: 17,600 m

**4.2.20 Schleppblech an Fuge lief., einb.**
Schleppblech nach Unterlagen des AG liefern und einbauen.
Einbauort = Übergangsfuge zwischen Steg und Stützwand Grafengasse. Siehe Plan 105.
Abdeckung auf gesamter Breite des Steges sowohl im Rampen- als auch im Treppenbereich.
Es ist einzurechnen, dass die Konstruktion nach örtlichem Aufmaß erfolgen muss.
Abrechnung nach Länge zu übedeckenden Fuge.
Zu überdeckende Spaltbreite 150 bis 200 mm.
Abdeckung aus Stahlblech, mehrfach gekantet und verschweißt.
Dicke 10 mm, Ausführung der begehbaren Oberfläche als Riffelblech..
Befestigung mit Schrauben an der Stahlkonstruktion des Steges.
Stahlblech und Befestigungsmittel aus nichtrostendem Stahl, Stahlsorte A4 oder A5 bzw. Werkstoff-Nr. 1.4401 oder 1.4571.
Menge: 5,500 m

**4.2.30 Auflagerwinkel lief., einb.**
Auflagerkonstruktion für Schleppblech nach Unterlagen
des AG an Gesimskante der Stützwand Grafengasse liefern und einbauen.
Siehe Plan 105.
Es ist einzurechnen, dass die Konstruktion nach örtlichem Aufmaß erfolgen muss.
Aufkagerkonstruktion = Stahlwinkel L150x100x10.
Abrechnung nach Länge in der Profilachse.
Befestigung mit Verbundankern im Gesims.
Stahlwinkel und Befestigungsmittel aus nichtrostendem Stahl, Stahlsorte A4 oder A5 bzw. Werkstoff-Nr. 1.4401 oder 1.4571.
Menge: 5,500 m

#### Abschnitt 4.3 Umbau Bestandsgeländer u. Gesimskante

**4.3.10 Teilabschnitt Geländer abbauen Stützwand*Stahl*H = 1200 mm**
Teillänge des Holmgeländers analog Richtzeichnung Gel 3  nach Unterlagen des AG abbauen und nach Wahl des AN verwerten.
Geländer mit geteiltem Handlauf mit Drahtseil.
Geländer für Stützwand.
Baustoff = Stahl.
Höhe des Geländers 1200 mm.
Drahtseil kürzen.
Geteilten Handlauf, Pfosten und unteren Holm auf Passmaß trennen. Der Handlauf muss dabei mit einem größeren Abstand zum Pfosten getrennt werden, als der untere Holm, damit beim Umbau der neue Kurzpfosten an das Handlaufunterteil angeschweißt werden kann.
Geländerpfostenfüße freilegen.
Abbruchgut nach Wahl des AN verwerten.
Pfosten einbetoniert einschließlich Natursteinabdeckungen. Einschließlich geradlinigen Trennschnitten an den Abdeckplatten. Aussparung ca. 5 cm tief ausräumen, Aussparung mit Polymerbeton auf Epoxidharzbasis verfüllen.
Abrechnung nach Länge des Handlaufs zwischen dem Enddeckel und dem Trennschnitt.
Menge: 6,000 m

**4.3.20 Teilabschnitt Gesimsblech abbauen Stützwand*Stahl***
Teillänge des Stahlbleches an der Gesimskante der Stützmauer Grafengasse abbauen und nach Wahl des AN verwerten.
Verzinktes Blech mit Tropfkanten einschließlich Verbundanker.
Baustoff = Stahl.
Breite des Bleches ca. 300 mm.
Blech an der Abbruchkante geradlinig trennen.
Verbundanker freilegen und mindestens 4 cm unter der Betonoberkante trennen.
Abbruchgut nach Wahl des AN verwerten.
Ausbrüche vorbereiten, säubern und mit Polymerbeton auf Epoxidharzbasis verfüllen.
Abrechnung nach Länge des abgebauten Bleches.
Menge: 6,000 m

**4.3.30 Bestandsgeländer umbauen**
*** Pauschalposition
Auskranden Abschnitt des teilabgebrochenen Bestandsgeländers umbauen und an die neue Situation anpassen.
Baustoff = Stahl.
Handlauf:
-  Enddeckel am Handlaufober- und am Handlaufunterteil an  bestehendem Handlauf anschweißen.
-  Neue Endverankerung in vorhandenem Unterteil ergänzen. Ausführung mit mindestens 2 Seilklemmen. Vorhandenes Drahtseil feuerverzinkt, Durchmesser 20 mm.
-  Einschließlich Schweißnahtvorbereitung an den vorhandenen Geländerteilen.
-  Ausführung analog Richtzeichnung Gel 10.

Geländerabschluss:
-  Neuen vertikalen Geländerabschluss aus einem Hohlprofil 60x40x4 mm analog Richtzeichnung Gel 5 herstellen.
-  Einschließlich Schweißnahtvorbereitung an den vorhandenen Geländerteilen.

Sämtliche neuen Stahlbauteile im Werk vorbereiten und auf der Baustelle einbauen.
Die Korrosionsschutzarbeiten werden gesondert vergütet.
Menge: 1,000 Psch

**4.3.40 Stahlbauteil mit Korr.schutz vers. mit Vorbereitung, auf Baustelle**
*** Pauschalposition
Stahlbauteil nach Unterlagen des AG mit Korrosionsschutz versehen. Lt. Tabelle "Korrosionsschutzsysteme"
der ZTV-ING Teil 4, Abschnitt 3, Anhang A, Fassung 01/22.
Zu beschichtendes Bauteil = neue Geländerteile sowie das Bestandsgeländer bis zum nächsten Pfosten, bestehend aus Handlaufoberteil (innen und außen), Füllstäben und unterem Holm.

Zu beschichtende Flächen vorbereiten durch maschinelles Schleifen. Oberflächenvorbereitungsgrad = PMa. Korrosionsschutz an den überlappend zu beschichtenden Oberflächen anschleifen.
Vorbereitungsarbeiten auf der Baustelle durchführen.

Korrosionsschutzsystem Nr. 3.1.C Nr. 5 bestehend aus:
- GB EP-Zn, Sollschichtstärke 80 mym,
- 1. ZB EP, Sollschichtstärke 80 mym,
- 2. ZB EP, Sollschichtstärke 80 mym,
- DB PUR, Sollschichtstärke 80 mym, Farbton wie Bestandsgeländer.
Beschichtungsstoffe auf Epoxidharz- und Polyurethan-
Basis nach Blatt 87. Deckbeschichtung mit Eisenglimmer.
Beschichtungen auf der Baustelle aufbringen.
Menge: 1,000 Psch

#### Abschnitt 4.4 Korrosionsschutz, Fugen

**4.4.10 Stahlkonstr. vorbereiten, Werk**
Stahlkonstruktion nach Unterlagen des AG für Korrosionsschutz vorbereiten.
Bauteil = Steg mit Verbänden einschließlich Stützen.
Vorbereitung für Erstbeschichtung.
Verfahren = trockenes Abstrahlen mit Mehrwegstrahlmittel.
Oberflächenvorbereitungsgrad Sa 2 1/2.
Vorbereitungsarbeiten im Werk durchführen.
Abgerechnet wird die vorbereitete Stahlfläche.
Menge: 110,000 m2

**4.4.20 Stahlkonstr. beschichten, Werk**
Stahlkonstruktion nach Unterlagen des AG grund- und zwischenbeschichten.
Vorbereiten der zu beschichtenden Oberfläche wird
gesondert vergütet.
Bauteil = Steg mit Verbänden einschließlich Stützen.
Beschichtung bestehend aus Grund- und Zwischenbeschichtung im Werk aufbringen.
Zusätzliche Schicht auf den 1-schnittigen Geländer - Anschlussblechen aufbringen.

Beschichtungen mit Airless-Spritzgerät auftragen.
Korrosionsschutz nach DIN EN ISO 12944-5,
Korrosivitätskategorie C3, Schutzdauer Lang (L)
Beschichtungsstoff Zn (R),
Sollschichtdicke = 2 x 80 mym.
Zusätzliche Beschichtung als Schutz an Kanten,
Schweißnähten und Verbindungsmitteln in Abstimmung auf
das Korrosionsschutzsystem mind. 25 mm beidseits der
Kante/Schweißnaht/Verbindungsmittel aufbringen.
Abgerechnet wird die vorbereitete Stahlfläche.
Menge: 110,000 m2

**4.4.30 Korrosionssch. für Baust.schweißst. Bild A 4.3.4**
*** Pauschalposition
Korrosionsschutz für alle Baustellenschweißstöße nach
Unterlagen des AG herstellen. Ausführung gemäß ZTV-ING
Teil 4, Abschnitt 3, Nr. 5.5.
Ausführung gemäß Bild A 4.3.4.
Menge: 1,000 Psch

**4.4.40 Stahlkonstr. vorber., deckb., Baustelle**
Stahlkonstruktion nach Unterlagen des AG vorbereiten und deckbeschichten.
Bauteil = Steg mit Verbänden einschließlich Stützen.
Vorbereitungsverfahren = Zwischenreinigung mit Wasser und rotierender Düse, mit mindestens 150 bar Druck und mit mindestens 80°C warmen Wasser. Vorbereitungsarbeiten auf der Baustelle durchführen.

Deckbeschichtung auf der Baustelle aufbringen.
Korrosionsschutz nach DIN EN ISO 12944-5,
Korrosivitätskategorie C3, Schutzdauer Lang (L)
Beschichtungsstoff Zn (R), Sollschichtdicke = 80 mym.
Farbton Deckbeschichtung = RAL 9016 Verkehrsweiß.
Deckbeschichtung mit Airless-Spritzgerät auftragen.
Ecken, Kanten, Schrauben, schwer zugängliche Bereiche,
etc. vorstreichen.
Fugen und Spalten zur Vermeidung von Spaltkorrosion
und/oder Berührungskorrosion mit dauerelastischem,
überbeschichtbaren Abdichtungsstoff auf PUR-Basis abdichten. Abdichtungsstoff auf das Korrosionsschutzsystem abstimmen.
Abgerechnet wird die vorbereitete und beschichtete Stahlfläche.
Menge: 110,000 m2

#### Abschnitt 4.5 Beton, Stahlbeton, Traggerüst

**4.5.10 Traggerüst herstellen Grdg. beseitigen**
*** Pauschalposition
Traggerüst der Bemessungsklasse B für Stahlbetonmplatte des Steges nach statischen, konstruktiven und sicherheitstechnischen Erfordernissen herstellen, vorhalten, unterhalten
und beseitigen.
Gründung herstellen und beseitigen.
Menge: 1,000 Psch

**4.5.20 Bew. Beton einschl. Schalung herst. C35/45*XF2, XC4, XD3 Besenstrich**
Bewehrten Beton einschließlich Schalung nach Unterlagen
des AG herstellen. Schalung vorhalten und beseitigen.
Bewehrung und Traggerüst der Bemessungsklasse B werden
gesondert vergütet.
Bauteil Deckenplatte des Steges mit einer im Gefälle vorgesehenen Oberfläche. Die variable Ausführung des Gefälles ist zu berücksichtigen und einzurechnen.
Dicke der Platte 12 cm - 20 cm, Dicke im Rampenbereich veränderlich.
Einschließlich dem Ausbetonieren der Treppenstufen mit einer Dicke von 6 cm.
Art der Verwendung = Stahlbeton.
Druckfestigkeitsklasse C35/45.
Expositionsklasse XF2, XC4 und XD3.
Sichtflächenschalung glatte Schalungsplatten.
Sichtbetonklasse SB 3 nach den Merkblatt "Sichtbeton".
Alle Betonkanten sind mit Dreikantleisten 15 x 15 mm zu brechen.
Um die Einbauteile und entlang den Stahlaufkantungen sind Trapezleisten anzuordnen.
Tropfnase 15 x 15 mm an der Gesimsunterkante herstellen.
Einschließlich dem Herstellen von Aussparungen an den Geländerpfosten.
Oberfläche mit Besenstrich (Rosshaar) versehen.
Menge: 6,000 m3

**4.5.30 Betonstahl einbauen**
Betonstahl entsprechend statischen und konstruktiven
Erfordernissen einbauen.
Bauteil Deckenplatte des Steges.
Stahlsorte B 500 B.
Menge: 1,100 t

**4.5.40 Geländer-Pfostenfuß verfüllen**
Geländerpfostenfuß verfüllen.
Vorhandene Aussparung vorbereiten und säubern.
Geländer auf Steg.
Pfosten in Stahlbetonplatte mit Aussparung einbetoniert.
Aussparung ca. 10 x 6 cm, 2 cm tief.
Aussparung mit Polymerbeton auf Epoxidharzbasis verfüllen, Oberfläche mit Gefälle weg vom Pfosten ausbilden.
Menge: 20,000 St

#### Abschnitt 4.6 Beschichtungen, Sonstiges

**4.6.10 Bituminöser Anstrich Stützenfüsse**
Zweifacher bituminöser Anstrich der Stützenfüsse im erdberührten Bereich.
Aufbringen eines bituminösen Anstriches auf die beschichtete Stahlflächen der Stützen einschließlich Fußplatten und Verbindungsmittel sowie auf die Oberfläche des Fundaments mit Schut der oberen Kante.
Oberflächen reinigen.
Bituminöser Anstrich in 2 Lagen auftragen.
Anstrich bis ca. 20 cm unter die geplante Geländeoberkante führen.
Abgerechnet wird je Stück Stützenfuss.
Menge: 2,000 St

**4.6.20 Kontrastmarkierung an Stufenkanten**
Kontrastmarkierung für Sehbehinderte als Streifen an OK Treppenstufen aufbringen.
Markierungsstreifen mit 10 cm Breite.
Betonunterlage nach Wahl des AN vorbereiten, der Korrosionsschutz der Stahlkanten darf dabei nicht beschädigt werden.
Betonunterlage mit Reaktionsharz auf Epoxidharzbasis versiegeln. Versiegelung zweilagig herstellen. Erste Lage im Überschuss abstreuen. Nicht festhaftendes Abstreugut entfernen und nach Wahl des AN verwerten.
Abstreuung mit Quarzsand 1-2 mm  und Epoxidharz-Kopfversiegelung herstellen.
Farbton nach Vorgaben des AG.
Ausführung in Teilflächen.
Abgerechnet wird die Länge der beschichteten Kanten.
Menge: 12,500 m
